# Los 2 Kanalbau
Angebotsaufforderung (GAEB DA XML 3.3, DA83)
Projekt: 21990
Währung: EUR
Erstellt mit: GXML Toolbox V3.3 R20220330, ORCA AVA 27 27.00.00, 10.07.2026

## Geltende Bedingungen und Merkblätter
Geltende Bedingungen und Merkblätter
Die Ausführung der Leistungen muss nach den gültigen Gesetzen, technischen Vorschriften, Unfallverhütungsvorschriften, den Technischen Richtlinien/Anweisungen sowie den Ausführungsunterlagen des Leistungsempfängers erfolgen, u. a.

- Richtlinien für die Sicherung von Arbeitsstellen an Straßen (RSA)
- Zusätzliche technische Vertragsbedingungen zur RSA (ZTV-SA)
- Kreislaufwirtschafts- und Abfallgesetz - KrW-/AbfG -
- Gefahrengutverordnung Straße - GGVS -StVO
- VOB Teil C,

in den jeweils gültigen Fassungen.

Preise (Haupt-/Nebenleistungen)

Mit den Einheitspreisen sind sämtliche Hauptleistungen gemäß Beschreibung der jeweiligen Leistungspositionen sowie Nebenleistungen, die auch ohne Erwähnung in der Leistungsbeschreibung zum üblichen Leistungsinhalt gehören, abgegolten. Dies gilt auch für die unter Arbeitsausführung genannten Punkte.

Zu den allgemeinen Nebenleistungen gehören insbesondere:

- Gebühren und Auslagen
- Einrichten, Unterhalten und Räumen der Baustelle sowie Säubern der Baustelle und der vom AN benutzten Flächen nach Abschluss der Arbeiten.
- Einrichten und Unterhalten eines Baustellenlagers zur Zwischenlagerung von Materialien, Werkzeugen, Maschinen und Gerät.
- Sichern der Baustelle durch Absperrung, Beschilderung und Beleuchtung (ausgenommen Ampelanlagen und Gestellung von Sicherungsposten Wasser- und Schifffahrtsamt, Straßenmeisterei) entsprechend den Vorschriften und Auflagen der Behörden.
- Unterhaltung der Baustellensicherungseinrichtungen bei Arbeitsunterbrechung
- Beseitigung/Anbringen von Weidezäunen, Straßenbegrenzungen, Leitpfosten, Verkehrszeichen, Fahrbahnmarkierungen
- Gestellung von Fachpersonal für Einweisung, Baukontrolle, Abnahme, Materialannahme/-rückgabe, Entsorgungsleistung, Gefahrgutbeförderung
- Erbringen von Entsorgungsleistungen zur Vermeidung, Verwertung und Beseitigung von Abfällen - Ausnahme: Deponierung von kontaminiertem Boden -, die durch die Tätigkeit des Auftragnehmers anfallen, einschl. der Abfälle, die aus den vom Auftragnehmer beigestellten Material resultieren.

## Hinweis zu den Erdarbeiten
Hinweis zu den Erdarbeiten

Falls in der Leistungsbeschreibung erwähnt, bedeutet "nach Anordnung des AG", dass auch in der Vorbereitung der Ausführung erst nach besonderer Anordnung zu beginnen ist.

Deponierung der auf der Baustelle gewonnene Stoffe

Deponierung von belastetem Aushub:
Siehe entsprechende Hinweistexte und Leistungspositionen.

Die Zulassung der angegebenen Deponie zur Ablagerung von belasteten Mineralboden ist vor Baubeginn vorzulegen bzw. der Bauleitung zu übergeben.

Besondere Anforderungen an Art und Güte der Stoffe

Für die Verfüllung der Leitungszone sind Natur- und Brechsande zu verwenden, welche einen max. Kornanteil < 0,063 mm von 5 Masse -% aufweisen. Für die Rohrgrabenverfüllung mit Austauschboden ist gebrochenes Naturstein-oder Lavamaterial zu verwenden. Der zulässige Feinkornanteil (< 0,063 mm) ist auf maximal 15 Masse -% beschränkt.
Bei Wasserzutritt darf keine Quellverformung, kein Zerfall und kein Verlust der Tragfähigkeit eintreten und das Material keine baustoffaggressiven Bestandteile enthalten.
Sämtliche vom AN eingebauten Baustoffe und Gegenstände müssen hinsichtlich einer Einstufung nach LAGA die Anforderungen der Einbauklasse Z0 (Ausnahme: Recyclingmaterial) erfüllen und frei von gefährlichen Stoffen sein. Die Unbedenklichkeit der verwendeten Stoffe ist nachzuweisen.

Art und Umfang der vom Auftraggeber verlangten Eignungs- und Gütenachweise

Für alle zum Einsatz kommenden und vom AN zu liefernden Materialien für:
- Bettungsmaterialien in der Leitungszone des Kanals sowie der Anschlussleitungen der Straßenabläufe
- Bodenaustausch zur Grabenverfüllung oberhalb der Leitungszone des Kanals sowie der Anschlussleitungen der Straßenabläufe sind vor Baubeginn Zertifikate einer anerkannten Materialprüfstelle vorzulegen, in denen die Eignung der Stoffe für den vorgesehenen Verwendungszweck nachgewiesen wird.

Besondere Erschwernisse während der Ausführung

Besonders erschwerend ist das Arbeiten unter vorhandenen Leitungen. Hierzu sind die Weisungen der Versorgungsunternehmer einzuholen. Dabei entstehende Kosten sind in die Einheitspreise einzurechnen.

Mehrmengen bei Straßenabläufen

An Straßenabläufen wird die Grabenbreite und Grabensohle von Achse Hauptkanal bis Mitte Straßenablauf durchgemessen. Am Straßenablauf werden in Verlängerung der Rohrachse 50 cm Arbeitsraum von der Außenseite des Straßenablaufs vergütet. Der Mehraushub und Mehrverbau im Bereich der Straßenabläufe  ist mit einzukalkulieren.

## Hinweis zu den Steigungsverhältnissen
Der Baubereich der Römerstraße befindet sich in einer steilen Neigung von teilweise über 20% - 24%.

Es wird auf die engen Platzverhältnisse vor Ort hingewiesen.
Dem AN wird empfohlen sich vor Angebotsabgabe ein Bild der Örtlichkeit zu machen.

Mehraufwendeungen sowie Mehrkosten welche hierdurch verursacht werden, sind in die einzelnen Positionen einzukalkulieren.

## Allgemeine Vertragsbedingungen
Gemäß § 2 Nr. 1 VOB/B gehören Nebenleistungen zur vertraglichen Leistungen auch ohne Erwähnung im Vertrag.
Die Baustelleneinrichtung ist gemäß ATV DIN 18299 eine Nebenleistung und ist in die Einheitspreise einzukalkulieren.

Soweit in der Leistungsbeschreibung auf technische Spezifikationen, z. B. nationale Normen, mit denen Europäische Normen umgesetzt werden, europäische technische Zulassungen, gemeinsame technische Spezifikationen, internationale Normen, Bezug genommen wird, werden auch ohne den ausdrücklichen Zusatz:"oder gleichwertig", immer gleichwertige technische Spezifikationen in Bezug genommen.

## Hinweis zu Deklarationsanalysen gemäß LAGA M 20 / Ersatzbaustoffverordnung (EBV) IN SITU
Hinweis zu Deklarationsanalysen gemäß LAGA M 20 / Ersatzbaustoffverordnung (EBV)

Zur ersten Einschätzung der Umweltverträglichkeit der zu fördernden Erdmassen wurden im Vorfeld orientierende Untersuchungen durch ein Baugrundlabor durchgeführt. Die entsprechenden Untersuchungsergebnisse sind den Kalkulationsunterlagen beigefügt und dienen der vorläufigen Bewertung der anstehenden Materialien.

Unabhängig davon sind im Zuge der Bauausführung sämtliche erforderlichen Deklarationsanalysen gemäß den geltenden Regelwerken, insbesondere nach LAGA M 20 bzw. der Ersatzbaustoffverordnung (EBV), durch den Auftragnehmer zu veranlassen. Die hierfür erforderlichen Leistungen sind in den entsprechenden Positionen des Leistungsverzeichnisses berücksichtigt udn sind zu kalkulieren.

Es wird darauf hingewiesen, dass seitens des Auftraggebers kein Zwischenlager zur Herstellung repräsentativer Haufwerke bereitgestellt oder hergestellt werden kann. Erforderliche zusätzliche Deklarationsanalysen sind daher grundsätzlich in situ durchzuführen.

Die hierfür notwendige Vorgehensweise ist im Rahmen der Angebotserstellung durch den Bieter mit dem vorgesehenen Entsorgungs- bzw. Deponiebetreiber abzustimmen und entsprechend zu berücksichtigen.

Ein Anspruch auf gesonderte Vergütung, insbesondere für die Herstellung oder Nutzung eines Zwischenlagers sowie für mehrfaches Aufnehmen, Umsetzen oder erneutes Verladen der Erdmassen zur Probenahme oder Deklaration, besteht nicht. Diese Leistungen sind mit den angebotenen Einheitspreisen abgegolten.

## Kanalisation in Betrieb
Kanalisation in Betrieb

Grundsätzlich ist die Kanalisation während der Bauzeit in Betrieb.

Die Wasserhaltung der Kanalisation und aller Hausanschlüsse ist einzukalkulieren.

## 02 Kanalbauarbeiten

### Titel 01 Klosterkamerstraße

#### Bereich 01.01 Verkehrssicherung

**01.01.1 Verkehrssicherung**
Vorrichtungen zur Sicherung des Verkehrs  (Absperrungen, Beschilderungen, Schutzgerüste, Blenden und Beleuchtung etc.) sowie zur Verkehrsregelung nach polizeilicher Vorschrift und nach verkehrsrechtlicher Anordnung im gesamten Baustellenbereich erstellen, vorhalten und nach Beendigung der Bauarbeiten beseitigen. Die Gebühren der verkehrsrechtlichen Anordnung sind in den Einheitspreis mit einzukalkulieren.

Inkl. aller notwendiger Kontrollfahrten. Auch an Arbeitsfreien Tagen und Feiertagen.

Die Beschilderung sowie evtl. Umleitungen bei Vollsperrungen sind mit den Verkehrsbehörden in der Kalkulationsphase  abzustimmen.

Die Zustimmung der Bauleitung ist in jedem Fall erforderlich, ansonsten besteht kein Anspruch auf eine Vergütung.

Die Leistung wird wie folgt vergütet:

- 40% bei der 1. Abschlagsrechnung
- 30% nach etwa 2/3 der Bauzeit
- 30% nach Abschluss der Arbeiten
Menge: 1,000 Psch

#### Bereich 01.02 Abbrucharbeiten/Wiederherstellung

**01.02.1 Kanal/ Leitung trennen**
Kanal/ Leitung trennen
durch Rohrschnitte im Rohrgraben.

Ort:
Rohr / Material: DN 300-400 SB
Anlage in Betrieb.

Abbruchgut laden und auf öffentlicher Deponie entsorgen, einschließlich Deponiegebühr.
Menge: 4,000 Stk

**01.02.2 Kanal/ Leitung trennen**
Kanal/ Leitung trennen
durch Rohrschnitte im Rohrgraben.

Ort:
Rohr / Material: DN 100-150 STZ, Beton oder PVC
Anlage in Betrieb.

Abbruchgut laden und auf öffentlicher Deponie entsorgen, einschließlich Deponiegebühr.
Menge: 25,000 Stk

**01.02.3 Kanal/ Leitung abbrechen**
Kanal/ Leitung abbrechen
DN 300-400 SB,
Als Zulage zum Erdaushub
Anlage in Betrieb.
Abbruchgut trennen, laden und auf öffentlicher Deponie entsorgen, einschließlich Deponiegebühr.
Menge: 70,000 m

**01.02.4 Anschlussleitungen abbrechen**
Anschlussleitungen abbrechen
DN 100 bis DN 150 Steinzeug, Beton oder Pvc
Als Zulage zum Erdaushub
Anlage in Betrieb.
Abbruchgut trennen, laden und auf öffentlicher Deponie entsorgen, einschließlich Deponiegebühr.
Menge: 35,000 m

**01.02.5 Fertigteilschacht abbrechen**
Fertigteilschacht bis DN1000 komplett abbrechen.
Lichter Querschnitt ca. 1,0 bis 1,5 m
Schachttiefe bis 3 m.
Schachtunterteil, Ringe und Hals aus Stahlbeton.
Abbruchgut laden und auf einer öffentlicher Deponie entsorgen, einschließlich Deponiegebühr.
Menge: 4,000 Stk

#### Bereich 01.03 Erdarbeiten

**01.03.1 Unterbau aufnehmen, lagern und wieder einbauen**
Bereits eingebautes Unterbaumaterial (Krotzenlage, Austauschboden) des Straßenneubaus aufnehmen, für den Wiedereinbau seitlich getrennt lagern und nach Fertigstellung der Kanalarbeiten wieder einbauen. Fehlmengen sind zu ersetzen.
Abrechnung erfolgt nach tatsächlich verbauten Mengen.
Max. Abweichung von der Sollhöhe +/- 2 cm
Tragfähigkeitswert:
Ev2 > 70 MPa,
Ev2/ Ev1 < 2,3
Einschließlich aller erforderlichen Materialien und Nebenleistungen.
Menge: 35,000 m³

**01.03.2 Boden bis BM-0* für Kanalgraben ausheben u. entsorgen**
*** Bezugsbeschreibung
Aushubboden ist profilgerecht zulösen, zu laden und zu einer amtlich zugelassenen Deponie zu transportieren oder einer Verwertung gemäß LAGA TR Boden nach Wahl des AN zuzuführen.
Anfallende Entsorgungskosten und Gebühren einschl. der Deklarationsanalyse sind einzukalkulieren.

Aushub im Bereich des Kanalgrabens einschließlich Tieferschachtung.

Bereich Klosterkammerstraße

Homogenbereich: B1, B2, B3

Gemäß den Bodengutachten:

- Labor Hart vom 16.10.2025
- Labor Hart vom 19.12.2025

Einbauklasse: bis BM-0*

Abtragstiefe:  bis ca. 2,50 m
Breite bis 1,20 m

Abrechnungshorizont: ab UK Austauschboden bzw. Krotzenlage des Straßenbaus.

Das auf dem Erdplanum befindliche Austauschmaterial zur Bodenstabilisierung sowie die Krotzenlage sind aufzunehmen, seitlich für den Wiedereinbau zu lagern und nach Verfüllung des Kanalgrabens wieder einzubauen.
Der erhöhte Aufwand für diese Leistungen wird  gesondert vergütet.

Eine Wasserhaltung bis zu einer Pumpenleistung von
10 m³/h x Haltung für die Ableitung plötzlich auftretender Niederschläge o.ä. von der umgebenden Oberfläche direkt in die Baugrube gilt als Nebenleistung und wird nicht gesondert vergütet.
Menge: 170,000 m³

**01.03.3 Zulage für die Einstufung bis BM-F3**
*** wie Position 01.03.2
Zulage für die Einstufung bis BM-F3

Abrechnung über Wiegescheine.
Menge: 306,000 t

**01.03.4 Zulage für Ausheben mit Hand**
Als Zulage zu den Aushubspositionen.
Ausführung in maschinenunterstützter Handarbeit z.B. im Bereich von schwer zugänglichen Kabel- und Leitungskreuzungen oder beengten Verhältnissen in Böden aller Homogenbereiche. Einzurechnen sind auch die Erschwernisse beim Verfüllen und Verdichten.
Diese Position wird nur abrechnungsfähig nach Zustimmung des AG bzw. der örtl. Bauüberwachung.
Menge: 5,000 m³

**01.03.5 Verbau für Gräben u. Schächte herstellen**
Verbau für Gräben u. Schächte herstellen
Verbau gem. DIN 4124 für Leitungsgraben nach Wahl des AN (z.B. Verbauboxen) entsprechend statischen und konstruktiven Erfordernissen herstellen, vorhalten und von der Baustelle entfernen.
Abgerechnet wird je Grabenwand nach Länge in der Achse
des Verbaus, horizontal, multipliziert mit der Höhe zwischen Grabensohle und der vorgeschriebenen Oberkante des Verbaues, andernfalls bis 5 cm über UK ausgebaute Asphaltschicht.
Verbau für zugehörigen Leitungsgraben als Stufengraben und Schachtbaugruben.

Grabentiefe  bis 2,50 m
Breite der Grabensohle bis 1,55 m
Abrechnungshorizont: ab UK Austauschboden + 5 cm
Menge: 260,000 m²

**01.03.6 Rohplanum im Kanalgraben herstellen**
Nach dem Erdaushub ist ein Rohplanum für den Einbau des Bodenaustauschs unterhalb der Leitungszone herzustellen.
Max. Abweichung von der Sollhöhe +/-2 cm.
Menge: 110,000 m²

**01.03.7 Einbetten und Überschütten von Rohrleitungen**
Profilgerechtes Einbetten und Überschütten von Rohrleitungen  mit vom AN zu liefernden Natursteinmaterial,
die für die Bettung und Überschüttung dieser Rohrleitung gem. DIN EN 1610 / ATV DVWK A 139 geeignet sind.
Die Eignung der Materialien ist vor dem Einbau nachzuweisen.
Die Verlegehinweise der Rohrhersteller sind unbedingt  zu beachten.

Rohrleitungsmaterial: SB DN 300-400

Material Liefern, einbauen und verdichten.
Proctordichte mind. 95 %. Einbauhöhe 0,30 m über Rohrscheitel.
Menge: 95,000 m³

**01.03.8 Austauschboden DIN 18196 liefern und einbauen**
Einbauen von kornabgestuften, frostunempfindlichem Material als Austauschboden für den Einbau im Rohrgraben oberhalb der Leitungszone.
Einbauhöhe/Abrechnungsgrenze bis UK Bodenaustausch des Straßenbaus.
Im Wirtschaftswegebereich bis UK Oberbau
Einbau in Lagen von max. 20 cm Dicke.
Max. Abweichung von der Sollhöhe +/- 2 cm

geeignete Bodenarten nach DIN 18196:
- feinkornarme Sande und Kiese: SW, SU, ST, GW, GU, GT
- Gemische aus gebrochenem Material (z.B. gebrochener Tonschiefer, Lava), nach DIN 18196 mit einer Körnung von 0/56 bis 0/100 mit maximalem Feinkornanteil d0,063mm < 15%.

Die Eignung der Mineralstoffe ist vor dem Einbau nachzuweisen.

Verformungsmodul Ev2 min. 70 MPa

Mengenermittlung nach Aufmaß in eingebauten Zustand.
Ein Soll-Ist-Nachweis ist zu erbringen.
Menge: 75,000 m³

**01.03.9 Leitungen + Kabel längs sichern**
Versorgungsleitungen und Kabel aller Medien längs zum Kanalgraben (einschl. evtl. Tieferkofferung), aus verschiedenen Materialien, in Betrieb, Außendurchmessser in mm 10 bis 150,
sichern, z.B. durch Aufhängen am Verbau oder Unterstützen der Leitung. Erschwernisse bei Erd- und Verbauarbeiten als anteilige Handschachtung sind einzukalkulieren.
Die Angaben der Versorgungsträger sind einzuhalten.
Die Leitungen müssen während der Bauarbeiten ununterbrochen in Betrieb bleiben.
Trassenbreite: 0,40 - 0,80 m
Einbauhöhe: 0,40 -0,80 m.
Tiefe der Leitungsachse unter Gelände bis 1,50 m.
Bei einem lichten Abstand der Leitungen von weniger als 40 cm in den Achsen wird nur eine Leitung abgerechnet.
Diese Position wird nur abrechnungsfähig nach Zustimmung des AG bzw. der örtl. Bauüberwachung.
Menge: 70,000 m

**01.03.10 Leitungen + Kabel schräg + quer sichern**
Versorgungsleitungen und Kabel aller Medien schräg und quer zum Kanalgraben (einschl. evtl. Tieferkofferung), aus verschiedenen Materialien, in Betrieb, Außendurchmessser in mm 10 bis 150,
sichern, z.B. durch Aufhängen am Verbau oder Unterstützen der Leitung. Erschwernisse bei Erd- und Verbauarbeiten als anteilige Handschachtung sind einzukalkulieren.
Die Angaben der Versorgungsträger sind einzuhalten.
Die Leitungen müssen während der Bauarbeiten ununterbrochen in Betrieb bleiben.
Trassenbreite: 0,40 - 0,80 m
Einbauhöhe: 0,40 -0,80 m.
Tiefe der Leitungsachse unter Gelände bis 1,50 m.
Bei einem lichten Abstand der Leitungen von weniger als 40 cm in den Achsen wird nur eine Leitung abgerechnet.
Diese Position wird nur abrechnungsfähig nach Zustimmung des AG bzw. der örtl. Bauüberwachung.
Menge: 20,000 m

#### Bereich 01.04 Rohrverlegung

**01.04.1 Stahlbetonrohre DN 300 verlegen.**
Stahlbetonrohre nach DIN EN 1916 + DIN V 1201
kreisförmig mit Muffe, im vorgeschriebenen Gefälle verlegen. Die Rohre müssen den Anforderungen der FBS - Qualitätsrichtlinien genügen.
Verlegung nach DIN EN 1610 auf Rohrauflager in verbauten Gräben. Dichtung aus Elastomeren DIN 4060, Teil 1, nach Vorschrift des Rohrherstellers.
Rohre: DN 300 SB
Baulänge 2500 oder 3000 mm
Einschließlich aller erforderlichen Materialien und Nebenleistungen.
Menge: 10,000 m

**01.04.2 Gelenkstücke DN 300 SB (Zulage)**
Gelenkstücke in Standard-Baulänge 1 m, mit und ohne Muffe, kalibriertes Spitzende zur gelenkigen Schachtanbindung als Zulage zur Rohrposition einbauen.

Rohr : DN 300 SB

Einschließlich aller erforderlichen Materialien und Nebenleistungen.
Menge: 2,000 Stk

**01.04.3 Passstücke kalibriert DN 300 SB (Zulage)**
Passstücke, kalibriert, mit und ohne Muffe zur Einhaltung der geplanten Haltungslängen als Zulage zur Rohrposition einbauen.

Da die erforderliche Länge der Passstücke abhängig ist von der Lieferlänge der Rohre und den Abmessungen der Schachtunterteile, ist diese von der bauausführenden Firma für die Bestellung selbst zu ermitteln. Der Aufwand hierfür ist in den EP einzukalkulieren.

Rohr : DN 300 SB
Menge: 2,000 Stk

**01.04.4 Mandschette DN 300 SB**
Übergangskupplungen für erdverlegte Abwasserleitungen, 2,5 bar druckdicht, in Hochdruckspülfester Ausführung zum Verbinden zweier Schnittenden von Abwasserrohren. Anwendungsfall gemäß allgemeiner bauaufsichtlichen Zulassung  - für Übergänge aller Rohrmaterialien -EPDM-Dichtung nach DIN EN 681-1 mit Führungsrillen zur Fixierung der Spannbänder und Scherbänder aus Edelstahl nach DIN EN 10 088-2 und deren Verbindungen in korrosionsresistenter, getoxter Ausführung
Rohr 1: DN 300 SB
Rohr 2: DN 300 SB
Menge: 4,000 St

**01.04.5 Stahlbetonrohre DN 400 verlegen.**
Stahlbetonrohre nach DIN EN 1916 + DIN V 1201
kreisförmig mit Muffe, im vorgeschriebenen Gefälle verlegen. Die Rohre müssen den Anforderungen der FBS - Qualitätsrichtlinien genügen.
Verlegung nach DIN EN 1610 auf Rohrauflager in verbauten Gräben. Dichtung aus Elastomeren DIN 4060, Teil 1, nach Vorschrift des Rohrherstellers.
Rohre: DN 400 SB
Baulänge: 3000 mm
Menge: 61,000 m

**01.04.6 Gelenkstücke DN 400 SB (Zulage)**
Gelenkstücke in Standard-Baulänge 1 m, mit und ohne Muffe, kalibriertes Spitzende zur gelenkigen Schachtanbindung als Zulage zur Rohrposition einbauen.

Rohr : DN 400 SB
Menge: 2,000 Stk

**01.04.7 Passstücke kalibriert DN 400 SB (Zulage)**
Passstücke, kalibriert, mit und ohne Muffe zur Einhaltung der geplanten Haltungslängen als Zulage zur Rohrposition einbauen.

Da die erforderliche Länge der Passstücke abhängig ist von der Lieferlänge der Rohre und den Abmessungen der Schachtunterteile, ist diese von der bauausführenden Firma für die Bestellung selbst zu ermitteln. Der Aufwand hierfür ist in den EP einzukalkulieren.

Rohr : DN 400 SB
Menge: 1,000 Stk

#### Bereich 01.05 Schachtbauwerke

**01.05.1 Sauberkeitsschicht aus Ortbeton**
Sauberkeitsschicht aus Ortbeton
Ortbeton aus unbewehrten Beton
als Normalbeton nach DIN 1045
Beton C 8/10 liefern und in
Teilmengen von ca. 0,25 m³
als Sauberkeitsschicht unter Schächte einbauen.
Dicke=  0,10 m.
Der Nachweis ist über Lieferschein zu erbringen.
Einschließlich aller erforderlichen Materialien und Nebenleistungen.
Menge: 1,000 m³

**01.05.2 Schachtunterteil DN 1000, DN 300/400**
Schachtunterteil DN 1000 versetzen
nach DIN EN 1917 + DIN V 4034-1, Stahlbetonfertigteil in FBS-Qualität aus wasserundurchlässigem Beton mit Schachtfutter für die gelenkige Anbindung von Abwasserrohren

Monolitische Bauweise von Schachtunterteil und Gerinne
Betonfestigkeit: C40/50

Gerinne bis: Scheitel

- Steigbügel DIN 19555 Form B, Stahl, PE-ummantelt

Anschlüsse:
Zulauf 1:  DN 300 SB
Zulauf 2:  -
Ablauf  :  DN 400 SB

Abwinklung im Gerinne nach Ausführungsplänen ist einzurechnen.

Geeignet zum Aufsetzen eines Schachtringes aus  Beton nach DIN EN 1917 + DIN V 4034-1

Haltungsgefälle und Sohlgefälle: bis  40 Promille

In den EP mit einzurechnen ist der erforderliche Mehraufwand für den Anschluss der Kanalrohre.
Menge: 1,000 Stk

**01.05.3 Schachtunterteil DN 1000, DN 400/300/300**
Schachtunterteil DN 1000 versetzen
nach DIN EN 1917 + DIN V 4034-1, Stahlbetonfertigteil in FBS-Qualität aus wasserundurchlässigem Beton mit Schachtfutter für die gelenkige Anbindung von Abwasserrohren

Monolitische Bauweise von Schachtunterteil und Gerinne
Betonfestigkeit: C40/50

Gerinne bis: Scheitel

- Steigbügel DIN 19555 Form B, Stahl, PE-ummantelt

Anschlüsse:
Zulauf 1: DN 400 SB
Zulauf 2:  DN 300 SB
Ablauf  :  DN 315 PP

Abwinklung im Gerinne nach Ausführungsplänen ist einzurechnen.

Geeignet zum Aufsetzen eines Schachtringes aus  Beton nach DIN EN 1917 + DIN V 4034-1

Haltungsgefälle und Sohlgefälle: bis  40 Promille

In den EP mit einzurechnen ist der erforderliche Mehraufwand für den Anschluss der Kanalrohre.
Menge: 1,000 Stk

**01.05.4 Zulage Gefällestutzen**
Zulage zu den Schachtunterteilen für die Einhaltung des Haltungsgefälles in der Rohreinbindung durch Verwendung entsprechender Schachtfutter über 4 % Gefälle.
Menge: 1,000 Stk

**01.05.5 Schachtring 1000 x 500 einbauen**
Schachtring nach DIN EN 1917 + DIN V 4034-1, Stahlbetonfertigteil in FBS-Qualität aus wasserundurchlässigem Beton entspr. DIN 4034-1, inklusive integrierter Dichtung und Lastverteilungsring nach DIN EN 681-1 und DIN 4060 einbauen. Die Anforderungen bezüglich einer sicheren nicht federnden Lastübertragung (§ 4.3.15 DIN V 4034-1)sind ohne Frischmörtelschicht zu erfüllen.

Größe:  DN 1000 x 500 mm

- Steigbügel DIN 19555 Form B, Stahl, PE-ummantelt
Menge: 1,000 Stk

**01.05.6 Schachtring 1000 x 750 einbauen**
Schachtring nach DIN EN 1917 + DIN V 4034-1, Stahlbetonfertigteil in FBS-Qualität aus wasserundurchlässigem Beton entspr. DIN 4034-1, inklusive integrierter Dichtung und Lastverteilungsring nach DIN EN 681-1 und DIN 4060 einbauen. Die Anforderungen bezüglich einer sicheren nicht federnden Lastübertragung (§ 4.3.15 DIN V 4034-1)sind ohne Frischmörtelschicht zu erfüllen.

Größe:  DN 1000 x 750 mm

- Steigbügel DIN 19555 Form B, Stahl, PE-ummantelt
Menge: 1,000 Stk

**01.05.7 Schachthals 1000 x 625 x 600 einbauen**
Schachthals nach DIN EN 1917 + DIN V 4034-1, Stahlbetonfertigteil in FBS-Qualität aus wasserundurchlässigem Beton entspr. DIN 4034-1, inklusive integrierter Dichtung und Lastverteilungsring nach DIN EN 681-1 und DIN 4060 einbauen. Die Anforderungen bezüglich einer sicheren nicht federnden Lastübertragung (§ 4.3.15 DIN V 4034-1)sind ohne Frischmörtelschicht zu erfüllen.

Größe DN:  1000 mm
Einstieg D: 625 mm
Bauhöhe: 600 mm

- Steigbügel DIN 19555 Form B, Stahl, PE-ummantelt
Menge: 12,000 Stk

**01.05.8 Auflagering D 625 mm**
Auflagering DIN 4034, Teil 1, Typ 2, verschiebesicher Bauhöhe 40 bis 100 mm einbauen.
Lichte Weite 625 mm.
Fugendichtung mit Zementmörtel DIN 1045.
Menge: 4,000 Stk

**01.05.9 Schachtabdeckung Einwalzdeckel**
Schachtabdeckung mit PEWEPREN Einlage, Klasse D 400, entsprechend DIN EN 124, LW. 605, Einbauhöhe 150-190, mit Lüftungsöffnungen.

Schachtabdeckung zum oberflächenbündigen Einbau in bituminöse Fahrbahnbeläge Klasse D 400 entsprechend DIN EN 124 mit einbau- und fahrtrichtungsunabhängiger rutschfester Oberfläche lichte Weite Ø 605 mm, Bauhöhe Rahmen 140 mm, Einbauhöhe 150-190mm, ohne Scharnier Rahmen  aus Gusseisen, mit winkelförmigem Querschnitt, mit eckigem Flanschrand,  hochziehbar, rund, mit integrierter Aufnahme für Einstieghilfe entsprechend DIN 19572, mit 4 Taschen zum Einhängen eines Schmutzfängers nach DIN 1221, mit formschlüssig gesicherter PEWEPREN Einlage, Nut für Einlage mechanisch bearbeitet, kompatibel zu Deckel DIN 19584, mit metallischem Adapterring Deckel aus Gusseisen, Gewicht ca. 43 kg, Auflagefläche mechanisch bearbeitet,  mit zwei wartungsfreien, schraublosen und verkehrssicheren Arretierungen aus hochverschleißfestem Kunststoff, Gewicht ca. 101 kg, bei Ausführung mit Lüftungsöffnungen: Lüftungsquerschnitt 323 cm².
Einschließlich Schmutzfänger mit gekreuzten Tragestangen nach DIN 1221.

Einzurechnen ist weiterhin das provisorische Abdecken
der Schächte bis zum endgültigen Einbau der Abdeckungen
sowie die Sicherung der Schächte. Die Abdeckung ist
abschnittsweise entsprechend dem Strassenbau einzubauen
und auf das fertige Strassenniveau anzugleichen.
Entsprechender Mehraufwand, Erschwernisse,
Behinderungen etc. werden nicht gesondert vergütet,
sondern sind mit dem Einheitspreis abgegolten.
Menge: 2,000 Stk

#### Bereich 01.06 Anschlussleitungen

**01.06.1 Unterbau aufnehmen, lagern und wieder einbauen**
Bereits eingebautes Unterbaumaterial (Krotzenlage, Austauschboden) des Straßenneubaus aufnehmen, für den Wiedereinbau seitlich getrennt lagern und nach Fertigstellung der Kanalarbeiten wieder einbauen. Fehlmengen sind zu ersetzen.
Abrechnung erfolgt nach tatsächlich verbauten Mengen.
Max. Abweichung von der Sollhöhe +/- 2 cm
Tragfähigkeitswert:
Ev2 > 70 MPa,
Ev2/ Ev1 < 2,3
Einschließlich aller erforderlichen Materialien und Nebenleistungen.
Menge: 13,000 m³

**01.06.2 Boden bis BM-0* für Kanalgraben ausheben u. entsorgen**
*** Bezugsbeschreibung
Aushubboden ist profilgerecht zulösen, zu laden und zu einer amtlich zugelassenen Deponie zu transportieren oder einer Verwertung gemäß LAGA TR Boden nach Wahl des AN zuzuführen.
Anfallende Entsorgungskosten und Gebühren einschl. der Deklarationsanalyse sind einzukalkulieren.

Aushub im Bereich des Kanalgrabens einschließlich Tieferschachtung.

Bereich Klosterkammerstraße

Homogenbereich: B1, B2, B3

Gemäß den Bodengutachten:

- Labor Hart vom 16.10.2025
- Labor Hart vom 19.12.2025

Einbauklasse: bis BM-0*

Abtragstiefe:  bis ca. 2,50 m
Breite bis 1,20 m

Abrechnungshorizont: ab UK Austauschboden bzw. Krotzenlage des Straßenbaus.

Das auf dem Erdplanum befindliche Austauschmaterial zur Bodenstabilisierung sowie die Krotzenlage sind aufzunehmen, seitlich für den Wiedereinbau zu lagern und nach Verfüllung des Kanalgrabens wieder einzubauen.
Der erhöhte Aufwand für diese Leistungen wird  gesondert vergütet.

Eine Wasserhaltung bis zu einer Pumpenleistung von
10 m³/h x Haltung für die Ableitung plötzlich auftretender Niederschläge o.ä. von der umgebenden Oberfläche direkt in die Baugrube gilt als Nebenleistung und wird nicht gesondert vergütet.
Menge: 60,000 m³

**01.06.3 Zulage für die Einstufung bis BM-F3**
*** wie Position 01.06.2
Zulage für die Einstufung bis BM-F3

Abrechnung über Wiegescheine.
Menge: 108,000 t

**01.06.4 Verbau für Gräben u. Schächte herstellen**
Verbau für Gräben u. Schächte herstellen
Verbau gem. DIN 4124 für Leitungsgraben nach Wahl des AN (z.B. Verbauboxen) entsprechend statischen und konstruktiven Erfordernissen herstellen, vorhalten und von der Baustelle entfernen.
Abgerechnet wird je Grabenwand nach Länge in der Achse
des Verbaus, horizontal, multipliziert mit der Höhe zwischen Grabensohle und der vorgeschriebenen Oberkante des Verbaues, andernfalls bis 5 cm über UK ausgebaute Asphaltschicht.
Verbau für zugehörigen Leitungsgraben als Stufengraben und Schachtbaugruben.

Grabentiefe  bis 2,5 m
Breite der Grabensohle bis 1,20 m
Abrechnungshorizont: ab UK Austauschboden + 5 cm
Menge: 120,000 m²

**01.06.5 Rohplanum im Kanalgraben herstellen**
Nach dem Erdaushub ist ein Rohplanum für den Einbau des Bodenaustauschs unterhalb der Leitungszone herzustellen.
Max. Abweichung von der Sollhöhe +/-2 cm.
Menge: 40,000 m²

**01.06.6 Einbetten und Überschütten von Rohrleitungen**
Profilgerechtes Einbetten und Überschütten von Rohrleitungen  mit vom AN zu liefernden Natursteinmaterial,
die für die Bettung und Überschüttung dieser Rohrleitung gem. DIN EN 1610 / ATV DVWK A 139 geeignet sind.
Die Eignung der Materialien ist vor dem Einbau nachzuweisen.
Die Verlegehinweise der Rohrhersteller sind unbedingt  zu beachten.

Rohrleitungsmaterial: PP DN 160

Material Liefern, einbauen und verdichten.
Proctordichte mind. 95 %. Einbauhöhe 0,30 m über Rohrscheitel.
Menge: 25,000 m³

**01.06.7 Austauschboden DIN 18196 liefern und einbauen**
Einbauen von kornabgestuften, frostunempfindlichem Material als Austauschboden für den Einbau im Rohrgraben oberhalb der Leitungszone.
Einbauhöhe/Abrechnungsgrenze bis UK Bodenaustausch des Straßenbaus.
Im Wirtschaftswegebereich bis UK Oberbau
Einbau in Lagen von max. 20 cm Dicke.
Max. Abweichung von der Sollhöhe +/- 2 cm

geeignete Bodenarten nach DIN 18196:
- feinkornarme Sande und Kiese: SW, SU, ST, GW, GU, GT
- Gemische aus gebrochenem Material (z.B. gebrochener Tonschiefer, Lava), nach DIN 18196 mit einer Körnung von 0/56 bis 0/100 mit maximalem Feinkornanteil d0,063mm < 15%.

Die Eignung der Mineralstoffe ist vor dem Einbau nachzuweisen.

Verformungsmodul Ev2 min. 45 MPa

Mengenermittlung nach Aufmaß in eingebauten Zustand.
Ein Soll-Ist-Nachweis ist zu erbringen.
Menge: 35,000 m³

**01.06.8 MW-Kanalrohr DN 160 PP SN 16**
Hochlast-Vollwand-MW-Kanalrohr
DN 160 Polypropylen SN 16 Hochlast-Vollwand-Kanalrohr für Abwasserleitungen liefern und
verlegen.
Rohre nach DIN EN 1852 mit Steckmuffe und fest eingelegter Dichtung aus EPDM (Standard), Ringsteifigkeit mind. 16 kN/m2 nachgewiesen, hochabriebfest, ohne Zusatz von Füllstoffen.
Rohrleitung innen mit Hersteller-, Durchmesser- und Rohstoffangabe signiert.
Farbe: orange
Untere Bettungsschicht nach DIN EN
1610 Typ 1, 100 mm,
Auflagerwinkel 90 Grad,
Abdeckung 150 mm,
Verfüllmaterial für Bettungsschichten,
Seitenverfüllung und Abdeckung
nach DIN EN 1610,
Proctordichte: min.95 %.

Einschließlich aller erforderlichen Materialien und Nebenleistungen.
Menge: 35,000 m

**01.06.9 Bogen DN 160 PP 15 - 45°**
Zulage für Bögen DN 160 PP. Materialgüte, Materialeigenschaften, Dichtsystem und Farbe wie Rohrleitung.
Nachgewiesene Ringsteifigkeit mindestens 16 kN/m².
Abwinklung: 15 - 45 Grad
Menge: 30,000 Stk

**01.06.10 Rohrkupplung zur axialen Verbindung**
Rohrkupplung mit DIBt-Zulassung, zur variablen, stufenlosen Verbindung von Abwasserrohren der gleichen Nennweite aus unterschiedlichen bzw. gleichen Werkstoffen mit vollwandiger, geschäumter, gerippter, gekammerter oder gewellter Wandung in beliebiger Kombination, bestehend aus: Rohrkupplung  mit Dichtungskörper nach DIN EN 681-1, mit mehrfachem Doppeldichtprofil und mittig umklappbarem Rohranschlag, Fixier- und Zentrierkorb, aus bruchstabilem, hochschlagfesten Polyamid mit beidseitig integriertem Bandführungskanal sowie zwei Spannbändern aus nicht rostenden Stahl mit jeweiliger Gegenbandeinlage und Click-System, Funktionsprüfung nach DIN 4060 und DIN EN 295-4, nachgewiesene Dichtigkeit bis 2,5 bar Prüfdruck als Wasserinnendruck, nach Montageanleitung des Herstellers einbauen.

vorh. HA-Leitung: DN 160 Material unbekannt
gepl. HA-Leitung: DN 160 PP
Menge: 12,000 Stk

#### Bereich 01.07 Dokumentation

**01.07.1 Einmessen der Anschlussleitungen**
Einmessen der Hausanschlüsse
Einmessen der Hausanschlussleitungen
lage - und höhenmäßig,
RW- , SW- bzw. MW- Kanal,
Sohlhöhe des Anschluss- Stutzen sowie des Rohrleitungsendesauf NN bezogen .

Die Anfangs - und Endpunkte sind jeweils mit einer
Dreiecksvermessung auf die Schächte einzumessen und der
Leitungsverlauf vom Hauptrohr /Anschlussschacht bis zum Ende
des Hausanschlusses, einschließlich aller Formteile
nachvollziehbar darzustellen.
Für jeden Hausanschluss ist ein separtes Aufmaßblatt zu erstellen.
Die Rohrenden müssen auch nach den erfolgten Arbeiten anhand der Skizzen in der Örtlichkeit wieder herstellbar sein.
Menge: 11,000 Stk

**01.07.2 Fotodokumentation**
Fotodokumentation der Kanal- Hausanschlüssen bzw.
Straßenabläufe
Fotodokumentation der Kanal - Hausanschlüssen im offenen Graben .
In der Leistung enthalten ist die Herstellung von mind. 2 Farbfotos je Hausanschluss . Aus den Bildern müssen die Lageund Anzahl der eingebauten Rohrleitungen und Formstücke sowie Grabentiefe zweifelsfrei erkennbar sein.
Die Fotos sind so zu erstellen, dass eine eindeutige Zuordnung zum Hausanschluss möglich ist .
Zusätzlich ist mit der Schlussrechnung eine CD/ DVD mit den digitalen Fotos im jpg- F ormat einzureichen.
Die Hausnummer ( Parzellennummer) ist einzutragen.
Die Dokumentation ist 2- f ach in gesonderten Ordnern
vorzulegen.
Die Dokumentation ist als Ergänzung und Unterstützung von Aufmaß und Bestandsplan vorgesehen.
Bei fehlenden oder nicht erfolgten Aufnahmen wird kein
Formstück anerkannt.
Sofern die Grabenverfüllung ohne die erforderlichen Aufnahmen erfolgt, gehen sämtliche Leistungen für das nochmalige Öffnen und Schließen des Grabens zu Lasten des AN !
Menge: 11,000 Stk

#### Bereich 01.08 Kontrollprüfungen

*Hinweis: TV - Befahrung*
Die TV-Befahrung wird durch den AG veranlasst und ist nicht Teil der Ausschreibung.
Der AN hat dem AG die Fertigstellung des Kanals mit 3 Wochen Vorlauf mitzuteilen.
Ein Zeitraum zur TV-Befahrung ist im Arbeitsablauf vorzusehen und wird nicht gesondert vergütet.

**01.08.1 Dynamische Lastplattendruckversuche durchführen**
Dynamischer Lastplattendruckversuch im Kanalgraben als Kontrollprüfung zur Festlegung des erforderlichen Bodenaustausches in der Grabensohle durchführen. Die Durchführung der LP-Versuche hat durch ein anerkanntes neutrales Baugrundlabor zu erfolgen.
Menge: 2,000 Stk

**01.08.2 Rammsondierung nach DIN 4094**
Rammsondierung
nach DIN 4094 / ATV -DVWK A 139, zur Überprüfung der
erreichten Verdichtung ausführen.
Ausführung:  12 Schläge
Gerät:  leichte Rammsonde
Spitzenquerschnitt:  5 cm²
Ansatzpunkt:  OK Graben
Tiefe  ca. 2,00 - 3,50 m n10= 12 Schläge je 10 cm.
Die Sondierung muss den gesamten Verfüllbereich- Hauptverfüllung einschließlich Leitungszone- erfassen.
Die Abrechnung erfolgt Dezimeter genau.

1 Rammsondierung pro Haltung

Zusätzlich zur Eigenüberwachung
Auf Anordung des AG
Menge: 16,000 m

**01.08.3 Muffendruckprüfungen DN 300-400 SB**
Muffendruckprüfung DN 300-400 SB einschl. Protokolle nach Anforderung der DIN 1610 sowie den ATV-Regelwerken.
Menge: 30,000 St

**01.08.4 Dichtheitsprüfung Schächte**
Schacht auf Dichtheit prüfen mit Wasser.
Einschl. Protokolle.
Die Kosten für Beschaffen und Ableiten des Wassers sind einzukalkulieren.
Eventuell erforderliche Wasserhaltungarbeiten werden nicht gesondert vergütet und sind in die pos. einzurechnen.

DN 1000
Menge: 2,000 St

### Titel 02 Römerstraße

*Hinweis: 2 Bauabschnitte*
Die Römerstraße wird in 2 Bauabschnitten hergestellt.
Die Mehrkosten hierfür sind einzurechnen und werden nicht gesondert vergütet.

#### Bereich 02.01 Verkehrssicherung

**02.01.1 Verkehrssicherung**
Vorrichtungen zur Sicherung des Verkehrs  (Absperrungen, Beschilderungen, Schutzgerüste, Blenden und Beleuchtung etc.) sowie zur Verkehrsregelung nach polizeilicher Vorschrift und nach verkehrsrechtlicher Anordnung im gesamten Baustellenbereich erstellen, vorhalten und nach Beendigung der Bauarbeiten beseitigen. Die Gebühren der verkehrsrechtlichen Anordnung sind in den Einheitspreis mit einzukalkulieren.

Inkl. aller notwendiger Kontrollfahrten. Auch an Arbeitsfreien Tagen und Feiertagen.

Die Beschilderung sowie evtl. Umleitungen bei Vollsperrungen sind mit den Verkehrsbehörden in der Kalkulationsphase  abzustimmen.

Die Zustimmung der Bauleitung ist in jedem Fall erforderlich, ansonsten besteht kein Anspruch auf eine Vergütung.

Die Leistung wird wie folgt vergütet:

- 40% bei der 1. Abschlagsrechnung
- 30% nach etwa 2/3 der Bauzeit
- 30% nach Abschluss der Arbeiten
Menge: 1,000 Psch

#### Bereich 02.02 Abbrucharbeiten/Wiederherstellung

**02.02.1 Kanal/ Leitung trennen**
Kanal/ Leitung trennen
durch Rohrschnitte im Rohrgraben.

Ort:
Rohr / Material: DN 300B
Anlage in Betrieb.

Abbruchgut laden und auf öffentlicher Deponie entsorgen, einschließlich Deponiegebühr.
Menge: 6,000 Stk

**02.02.2 Kanal/ Leitung trennen**
Kanal/ Leitung trennen
durch Rohrschnitte im Rohrgraben.

Ort:
Rohr / Material: DN 100-150 STZ, Beton oder PVC
Anlage in Betrieb.

Abbruchgut laden und auf öffentlicher Deponie entsorgen, einschließlich Deponiegebühr.
Menge: 25,000 Stk

**02.02.3 Kanal/ Leitung abbrechen**
Kanal/ Leitung abbrechen
DN 300 B,
Als Zulage zum Erdaushub
Anlage in Betrieb.
Abbruchgut trennen, laden und auf öffentlicher Deponie entsorgen, einschließlich Deponiegebühr.
Menge: 70,000 m

**02.02.4 Anschlussleitungen abbrechen**
Anschlussleitungen abbrechen
DN 100 bis DN 150 Steinzeug, Beton oder Pvc
Als Zulage zum Erdaushub
Anlage in Betrieb.
Abbruchgut trennen, laden und auf öffentlicher Deponie entsorgen, einschließlich Deponiegebühr.
Menge: 30,000 m

**02.02.5 Fertigteilschacht abbrechen**
Fertigteilschacht bis DN1000 komplett abbrechen.
Lichter Querschnitt ca. 1,0 bis 1,5 m
Schachttiefe bis 3 m.
Schachtunterteil, Ringe und Hals aus Stahlbeton.
Abbruchgut laden und auf einer öffentlicher Deponie entsorgen, einschließlich Deponiegebühr.
Menge: 3,000 Stk

#### Bereich 02.03 Erdarbeiten

**02.03.1 Unterbau aufnehmen, lagern und wieder einbauen**
Bereits eingebautes Unterbaumaterial (Krotzenlage, Austauschboden) des Straßenneubaus aufnehmen, für den Wiedereinbau seitlich getrennt lagern und nach Fertigstellung der Kanalarbeiten wieder einbauen. Fehlmengen sind zu ersetzen.
Abrechnung erfolgt nach tatsächlich verbauten Mengen.
Max. Abweichung von der Sollhöhe +/- 2 cm
Tragfähigkeitswert:
Ev2 > 70 MPa,
Ev2/ Ev1 < 2,3
Einschließlich aller erforderlichen Materialien und Nebenleistungen.
Menge: 25,000 m³

**02.03.2 Boden BM-0 - BM-F0* lösen und entsorgen**
Aushub ist profilgerecht zu lösen, zu laden und zu einer amtlich zugelassenen Deponie zu transportieren oder einer Verwertung gemäß LAGA TR Boden zuzuführen.
Anfallende Entsorgungskosten und Gebühren einschl. der Deklarationsanalyse sind einzukalkulieren.

Aushub im Bereich Römerstraße

Homogenbereich: B1, B2

Gemäß den Bodengutachten:

- Labor Hart vom 29.10.2025
- Labor Hart vom 29.09.2020

Aushub im Bereich: Gesamter Bausellenbereich bis UK Bodenverbesserung

Einbauklasse: BM-0 bis BM-F0* nach EBV
  Z0 - Z0* nach LAGA

Einschließlich aller erforderlichen Materialien und Nebenleistungen.
Menge: 155,000 m³

**02.03.3 Zulage für Ausheben mit Hand**
Als Zulage zu den Aushubspositionen.
Ausführung in maschinenunterstützter Handarbeit z.B. im Bereich von schwer zugänglichen Kabel- und Leitungskreuzungen oder beengten Verhältnissen in Böden aller Homogenbereiche. Einzurechnen sind auch die Erschwernisse beim Verfüllen und Verdichten.
Diese Position wird nur abrechnungsfähig nach Zustimmung des AG bzw. der örtl. Bauüberwachung.
Menge: 5,000 m³

**02.03.4 Verbau für Gräben u. Schächte herstellen**
Verbau für Gräben u. Schächte herstellen
Verbau gem. DIN 4124 für Leitungsgraben nach Wahl des AN (z.B. Verbauboxen) entsprechend statischen und konstruktiven Erfordernissen herstellen, vorhalten und von der Baustelle entfernen.
Abgerechnet wird je Grabenwand nach Länge in der Achse
des Verbaus, horizontal, multipliziert mit der Höhe zwischen Grabensohle und der vorgeschriebenen Oberkante des Verbaues, andernfalls bis 5 cm über UK ausgebaute Asphaltschicht.
Verbau für zugehörigen Leitungsgraben als Stufengraben und Schachtbaugruben.

Grabentiefe  bis 2,50 m
Breite der Grabensohle bis 1,55 m
Abrechnungshorizont: ab UK Austauschboden + 5 cm
Menge: 240,000 m²

**02.03.5 Rohplanum im Kanalgraben herstellen**
Nach dem Erdaushub ist ein Rohplanum für den Einbau des Bodenaustauschs unterhalb der Leitungszone herzustellen.
Max. Abweichung von der Sollhöhe +/-2 cm.
Menge: 80,000 m²

**02.03.6 Einbetten und Überschütten von Rohrleitungen**
Profilgerechtes Einbetten und Überschütten von Rohrleitungen  mit vom AN zu liefernden Natursteinmaterial,
die für die Bettung und Überschüttung dieser Rohrleitung gem. DIN EN 1610 / ATV DVWK A 139 geeignet sind.
Die Eignung der Materialien ist vor dem Einbau nachzuweisen.
Die Verlegehinweise der Rohrhersteller sind unbedingt  zu beachten.

Rohrleitungsmaterial: DN 315 PP

Material Liefern, einbauen und verdichten.
Proctordichte mind. 95 %. Einbauhöhe 0,30 m über Rohrscheitel.
Menge: 60,000 m³

**02.03.7 Austauschboden DIN 18196 liefern und einbauen**
Einbauen von kornabgestuften, frostunempfindlichem Material als Austauschboden für den Einbau im Rohrgraben oberhalb der Leitungszone.
Einbauhöhe/Abrechnungsgrenze bis UK Bodenaustausch des Straßenbaus.
Im Wirtschaftswegebereich bis UK Oberbau
Einbau in Lagen von max. 20 cm Dicke.
Max. Abweichung von der Sollhöhe +/- 2 cm

geeignete Bodenarten nach DIN 18196:
- feinkornarme Sande und Kiese: SW, SU, ST, GW, GU, GT
- Gemische aus gebrochenem Material (z.B. gebrochener Tonschiefer, Lava), nach DIN 18196 mit einer Körnung von 0/56 bis 0/100 mit maximalem Feinkornanteil d0,063mm < 15%.

Die Eignung der Mineralstoffe ist vor dem Einbau nachzuweisen.

Verformungsmodul Ev2 min. 70 MPa

Mengenermittlung nach Aufmaß in eingebauten Zustand.
Ein Soll-Ist-Nachweis ist zu erbringen.
Menge: 60,000 m³

**02.03.8 Leitungen + Kabel längs sichern**
Versorgungsleitungen und Kabel aller Medien längs zum Kanalgraben (einschl. evtl. Tieferkofferung), aus verschiedenen Materialien, in Betrieb, Außendurchmessser in mm 10 bis 150,
sichern, z.B. durch Aufhängen am Verbau oder Unterstützen der Leitung. Erschwernisse bei Erd- und Verbauarbeiten als anteilige Handschachtung sind einzukalkulieren.
Die Angaben der Versorgungsträger sind einzuhalten.
Die Leitungen müssen während der Bauarbeiten ununterbrochen in Betrieb bleiben.
Trassenbreite: 0,40 - 0,80 m
Einbauhöhe: 0,40 -0,80 m.
Tiefe der Leitungsachse unter Gelände bis 1,50 m.
Bei einem lichten Abstand der Leitungen von weniger als 40 cm in den Achsen wird nur eine Leitung abgerechnet.
Diese Position wird nur abrechnungsfähig nach Zustimmung des AG bzw. der örtl. Bauüberwachung.
Menge: 70,000 m

**02.03.9 Leitungen + Kabel schräg + quer sichern**
Versorgungsleitungen und Kabel aller Medien schräg und quer zum Kanalgraben (einschl. evtl. Tieferkofferung), aus verschiedenen Materialien, in Betrieb, Außendurchmessser in mm 10 bis 150,
sichern, z.B. durch Aufhängen am Verbau oder Unterstützen der Leitung. Erschwernisse bei Erd- und Verbauarbeiten als anteilige Handschachtung sind einzukalkulieren.
Die Angaben der Versorgungsträger sind einzuhalten.
Die Leitungen müssen während der Bauarbeiten ununterbrochen in Betrieb bleiben.
Trassenbreite: 0,40 - 0,80 m
Einbauhöhe: 0,40 -0,80 m.
Tiefe der Leitungsachse unter Gelände bis 1,50 m.
Bei einem lichten Abstand der Leitungen von weniger als 40 cm in den Achsen wird nur eine Leitung abgerechnet.
Diese Position wird nur abrechnungsfähig nach Zustimmung des AG bzw. der örtl. Bauüberwachung.
Menge: 20,000 m

#### Bereich 02.04 Rohrverlegung

**02.04.1 Hochlast-Vollwand-Kanalrohr DN 315 Polypropylen SN 16**
Hochlast-Vollwand-Kanalrohr DN 315 Polypropylen SN 16  verlegen. PP-Rohre nach
DIN EN 1852 mit Doppelsteckmuffe und formschlüssig
fixierten Dichtungen aus EPDM, Dichtheit bis mind. 2,5
bar nachgewiesen. Ringsteifigkeit mind. 16 kN/m²,
hochabriebfest, ohne Zusatz von Füllstoffen.
Rohrleitung innen mit Hersteller-, Durchmesser- und
Werkstoffangabe signiert.
Farbe: orange mit IR- reflektierenden Farbpigmenten.
Untere Bettungsschicht nach DIN EN 1610 Typ 1, 100 mm,
Auflagerwinkel 90 Grad, Abdeckung 150 mm,
Verfüllmaterial für Bettungsschichten, Seitenverfüllung
und Abdeckung nach DIN EN 1610 oder gemäß
Herstellerangabe, Proctordichte: min. 95 %.

Inkl. aller Schnitte und Passtücken
Menge: 75,000 m

**02.04.2 Abzweig DN 315/160 PP**
Abzweig DN 315/160 PP SN 16

Abzweig DN 315 / 160 PP
45 Grad

liefern und einbauen
Menge: 6,000 Stk

**02.04.3 Bogen DN 315 PP**
Bogen DN 315 PP SN 16

Bogen 15-45°

liefern und einbauen
Menge: 10,000 Stk

**02.04.4 Rohrkupplung zur axialen Verbindung**
Rohrkupplung mit DIBt-Zulassung, zur variablen, stufenlosen Verbindung von Abwasserrohren der gleichen Nennweite aus unterschiedlichen bzw. gleichen Werkstoffen mit vollwandiger, geschäumter, gerippter, gekammerter oder gewellter Wandung in beliebiger Kombination, bestehend aus: Rohrkupplung  mit Dichtungskörper nach DIN EN 681-1, mit mehrfachem Doppeldichtprofil und mittig umklappbarem Rohranschlag, Fixier- und Zentrierkorb, aus bruchstabilem, hochschlagfesten Polyamid mit beidseitig integriertem Bandführungskanal sowie zwei Spannbändern aus nicht rostenden Stahl mit jeweiliger Gegenbandeinlage und Click-System, Funktionsprüfung nach DIN 4060 und DIN EN 295-4, nachgewiesene Dichtigkeit bis 2,5 bar Prüfdruck als Wasserinnendruck, nach Montageanleitung des Herstellers einbauen.

vorh. Leitung: DN 300B
gepl. Leitung: DN 315 PP
Menge: 2,000 Stk

**02.04.5 Stahlbetonrohre DN 600 verlegen.**
Stahlbetonrohre nach DIN EN 1916 + DIN V 1201
kreisförmig mit Muffe, im vorgeschriebenen Gefälle verlegen. Die Rohre müssen den Anforderungen der FBS - Qualitätsrichtlinien genügen.
Verlegung nach DIN EN 1610 auf Rohrauflager in verbauten Gräben. Dichtung aus Elastomeren DIN 4060, Teil 1, nach Vorschrift des Rohrherstellers.
Rohre: DN 600 SB
Baulänge: 3000 mm
Menge: 5,000 m

**02.04.6 Gelenkstücke DN 600 SB (Zulage)**
Gelenkstücke in Standard-Baulänge 1 m, mit und ohne Muffe, kalibriertes Spitzende zur gelenkigen Schachtanbindung als Zulage zur Rohrposition einbauen.

Rohr : DN 600 SB
Menge: 1,000 Stk

**02.04.7 Passstücke kalibriert DN 600 SB (Zulage)**
Passstücke, kalibriert, mit und ohne Muffe zur Einhaltung der geplanten Haltungslängen als Zulage zur Rohrposition einbauen.

Da die erforderliche Länge der Passstücke abhängig ist von der Lieferlänge der Rohre und den Abmessungen der Schachtunterteile, ist diese von der bauausführenden Firma für die Bestellung selbst zu ermitteln. Der Aufwand hierfür ist in den EP einzukalkulieren.

Rohr : DN 600 SB
Menge: 1,000 Stk

**02.04.8 Mandschette DN 600 SB**
Übergangskupplungen für erdverlegte Abwasserleitungen 2,5 bar druckdicht, in Hochdruckspülfester Ausführung zum Verbinden zweier Schnittenden von Abwasserrohren. Anwendungsfall gemäß allgemeiner bauaufsichtlichen Zulassung - für Übergänge aller Rohrmaterialien -EPDM-Dichtung nach DIN EN 681-1 mit Führungsrillen zur Fixierung der Spannbänder und Scherbänder aus Edelstahl nach DIN EN 10 088-2 und deren Verbindungen in korrosionsresistenter, getoxter Ausführung
Rohr 1: DN 600 SB
Rohr 2: DN 600 SB
Menge: 2,000 St

#### Bereich 02.05 Schachtbauwerke

**02.05.1 Sauberkeitsschicht aus Ortbeton**
Sauberkeitsschicht aus Ortbeton
Ortbeton aus unbewehrten Beton
als Normalbeton nach DIN 1045
Beton C 8/10 liefern und in
Teilmengen von ca. 0,25 m³
als Sauberkeitsschicht unter Schächte einbauen.
Dicke=  0,10 m.
Der Nachweis ist über Lieferschein zu erbringen.
Einschließlich aller erforderlichen Materialien und Nebenleistungen.
Menge: 2,000 m³

**02.05.2 Schachtunterteil DN 1000, DN 315/315/315/315**
Schachtunterteil DN 1000 versetzen
nach DIN EN 1917 + DIN V 4034-1, Stahlbetonfertigteil in FBS-Qualität aus wasserundurchlässigem Beton mit Schachtfutter für die gelenkige Anbindung von Abwasserrohren

Monolitische Bauweise von Schachtunterteil und Gerinne
Betonfestigkeit: C40/50

Gerinne bis: Scheitel

- Steigbügel DIN 19555 Form B, Stahl, PE-ummantelt

Anschlüsse:
Zulauf 1: DN 315 PP
Zulauf 2:  DN 315 PP
Zulauf 3:  DN 315 PP
Ablauf  :  DN 315 PP

Abwinklung im Gerinne nach Ausführungsplänen ist einzurechnen.

Geeignet zum Aufsetzen eines Schachtringes aus  Beton nach DIN EN 1917 + DIN V 4034-1

Haltungsgefälle und Sohlgefälle: bis  40 Promille

In den EP mit einzurechnen ist der erforderliche Mehraufwand für den Anschluss der Kanalrohre.
Menge: 1,000 Stk

**02.05.3 Schachtunterteil DN 1000, DN 315/315**
Schachtunterteil DN 1000 versetzen
nach DIN EN 1917 + DIN V 4034-1, Stahlbetonfertigteil in FBS-Qualität aus wasserundurchlässigem Beton mit Schachtfutter für die gelenkige Anbindung von Abwasserrohren

Monolitische Bauweise von Schachtunterteil und Gerinne
Betonfestigkeit: C40/50

Gerinne bis: Scheitel

- Steigbügel DIN 19555 Form B, Stahl, PE-ummantelt

Anschlüsse:
Zulauf 1:  DN 315 PP
Zulauf 2:  -
Ablauf  :  DN 315 PP

Abwinklung im Gerinne nach Ausführungsplänen ist einzurechnen.

Geeignet zum Aufsetzen eines Schachtringes aus  Beton nach DIN EN 1917 + DIN V 4034-1

Haltungsgefälle und Sohlgefälle: bis  40 Promille

In den EP mit einzurechnen ist der erforderliche Mehraufwand für den Anschluss der Kanalrohre.
Menge: 2,000 Stk

**02.05.4 Schachtunterteil DN 1000, DN 315/600**
Schachtunterteil DN 1000 versetzen
nach DIN EN 1917 + DIN V 4034-1, Stahlbetonfertigteil in FBS-Qualität aus wasserundurchlässigem Beton mit Schachtfutter für die gelenkige Anbindung von Abwasserrohren

Monolitische Bauweise von Schachtunterteil und Gerinne
Betonfestigkeit: C40/50

Gerinne bis: Scheitel

- Steigbügel DIN 19555 Form B, Stahl, PE-ummantelt

Anschlüsse:
Zulauf 1:  DN 315 PP
Zulauf 2:  -
Ablauf  :  DN 600 SB

Abwinklung im Gerinne nach Ausführungsplänen ist einzurechnen.

Geeignet zum Aufsetzen eines Schachtringes aus  Beton nach DIN EN 1917 + DIN V 4034-1

Haltungsgefälle und Sohlgefälle: bis  40 Promille

In den EP mit einzurechnen ist der erforderliche Mehraufwand für den Anschluss der Kanalrohre.
Menge: 1,000 Stk

**02.05.5 Zulage Gefällestutzen**
Zulage zu den Schachtunterteilen für die Einhaltung des Haltungsgefälles in der Rohreinbindung durch Verwendung entsprechender Schachtfutter über 4 % Gefälle.
Menge: 4,000 Stk

**02.05.6 Schachtring 1000 x 500 einbauen**
Schachtring nach DIN EN 1917 + DIN V 4034-1, Stahlbetonfertigteil in FBS-Qualität aus wasserundurchlässigem Beton entspr. DIN 4034-1, inklusive integrierter Dichtung und Lastverteilungsring nach DIN EN 681-1 und DIN 4060 einbauen. Die Anforderungen bezüglich einer sicheren nicht federnden Lastübertragung (§ 4.3.15 DIN V 4034-1)sind ohne Frischmörtelschicht zu erfüllen.

Größe:  DN 1000 x 500 mm

- Steigbügel DIN 19555 Form B, Stahl, PE-ummantelt
Menge: 4,000 Stk

**02.05.7 Schachtring 1000 x 750 einbauen**
Schachtring nach DIN EN 1917 + DIN V 4034-1, Stahlbetonfertigteil in FBS-Qualität aus wasserundurchlässigem Beton entspr. DIN 4034-1, inklusive integrierter Dichtung und Lastverteilungsring nach DIN EN 681-1 und DIN 4060 einbauen. Die Anforderungen bezüglich einer sicheren nicht federnden Lastübertragung (§ 4.3.15 DIN V 4034-1)sind ohne Frischmörtelschicht zu erfüllen.

Größe:  DN 1000 x 750 mm

- Steigbügel DIN 19555 Form B, Stahl, PE-ummantelt
Menge: 3,000 Stk

**02.05.8 Schachthals 1000 x 625 x 600 einbauen**
Schachthals nach DIN EN 1917 + DIN V 4034-1, Stahlbetonfertigteil in FBS-Qualität aus wasserundurchlässigem Beton entspr. DIN 4034-1, inklusive integrierter Dichtung und Lastverteilungsring nach DIN EN 681-1 und DIN 4060 einbauen. Die Anforderungen bezüglich einer sicheren nicht federnden Lastübertragung (§ 4.3.15 DIN V 4034-1)sind ohne Frischmörtelschicht zu erfüllen.

Größe DN:  1000 mm
Einstieg D: 625 mm
Bauhöhe: 600 mm

- Steigbügel DIN 19555 Form B, Stahl, PE-ummantelt
Menge: 4,000 Stk

**02.05.9 Auflagering D 625 mm**
Auflagering DIN 4034, Teil 1, Typ 2, verschiebesicher Bauhöhe 40 bis 100 mm einbauen.
Lichte Weite 625 mm.
Fugendichtung mit Zementmörtel DIN 1045.
Menge: 8,000 Stk

**02.05.10 Schachtabdeckung Einwalzdeckel**
Schachtabdeckung mit PEWEPREN Einlage, Klasse D 400, entsprechend DIN EN 124, LW. 605, Einbauhöhe 150-190, mit Lüftungsöffnungen.

Schachtabdeckung zum oberflächenbündigen Einbau in bituminöse Fahrbahnbeläge Klasse D 400 entsprechend DIN EN 124 mit einbau- und fahrtrichtungsunabhängiger rutschfester Oberfläche lichte Weite Ø 605 mm, Bauhöhe Rahmen 140 mm, Einbauhöhe 150-190mm, ohne Scharnier Rahmen  aus Gusseisen, mit winkelförmigem Querschnitt, mit eckigem Flanschrand,  hochziehbar, rund, mit integrierter Aufnahme für Einstieghilfe entsprechend DIN 19572, mit 4 Taschen zum Einhängen eines Schmutzfängers nach DIN 1221, mit formschlüssig gesicherter PEWEPREN Einlage, Nut für Einlage mechanisch bearbeitet, kompatibel zu Deckel DIN 19584, mit metallischem Adapterring Deckel aus Gusseisen, Gewicht ca. 43 kg, Auflagefläche mechanisch bearbeitet,  mit zwei wartungsfreien, schraublosen und verkehrssicheren Arretierungen aus hochverschleißfestem Kunststoff, Gewicht ca. 101 kg, bei Ausführung mit Lüftungsöffnungen: Lüftungsquerschnitt 323 cm².
Einschließlich Schmutzfänger mit gekreuzten Tragestangen nach DIN 1221.

Einzurechnen ist weiterhin das provisorische Abdecken
der Schächte bis zum endgültigen Einbau der Abdeckungen
sowie die Sicherung der Schächte. Die Abdeckung ist
abschnittsweise entsprechend dem Strassenbau einzubauen
und auf das fertige Strassenniveau anzugleichen.
Entsprechender Mehraufwand, Erschwernisse,
Behinderungen etc. werden nicht gesondert vergütet,
sondern sind mit dem Einheitspreis abgegolten.
Menge: 4,000 Stk

#### Bereich 02.06 Anschlussleitungen

**02.06.1 Unterbau aufnehmen, lagern und wieder einbauen**
Bereits eingebautes Unterbaumaterial (Krotzenlage, Austauschboden) des Straßenneubaus aufnehmen, für den Wiedereinbau seitlich getrennt lagern und nach Fertigstellung der Kanalarbeiten wieder einbauen. Fehlmengen sind zu ersetzen.
Abrechnung erfolgt nach tatsächlich verbauten Mengen.
Max. Abweichung von der Sollhöhe +/- 2 cm
Tragfähigkeitswert:
Ev2 > 70 MPa,
Ev2/ Ev1 < 2,3
Einschließlich aller erforderlichen Materialien und Nebenleistungen.
Menge: 10,000 m³

**02.06.2 Boden BM-0 - BM-F0* lösen und entsorgen**
Aushub ist profilgerecht zu lösen, zu laden und zu einer amtlich zugelassenen Deponie zu transportieren oder einer Verwertung gemäß LAGA TR Boden zuzuführen.
Anfallende Entsorgungskosten und Gebühren einschl. der Deklarationsanalyse sind einzukalkulieren.

Aushub im Bereich Römerstraße Kanalhausanschlüsse

Homogenbereich: B1, B2

Gemäß den Bodengutachten:

- Labor Hart vom 29.10.2025
- Labor Hart vom 29.09.2020

Aushub im Bereich: Gesamter Bausellenbereich bis UK Bodenverbesserung

Einbauklasse: BM-0 bis BM-F0* nach EBV
  Z0 - Z0* nach LAGA

Einschließlich aller erforderlichen Materialien und Nebenleistungen.
Menge: 50,000 m³

**02.06.3 Verbau für Gräben u. Schächte herstellen**
Verbau für Gräben u. Schächte herstellen
Verbau gem. DIN 4124 für Leitungsgraben nach Wahl des AN (z.B. Verbauboxen) entsprechend statischen und konstruktiven Erfordernissen herstellen, vorhalten und von der Baustelle entfernen.
Abgerechnet wird je Grabenwand nach Länge in der Achse
des Verbaus, horizontal, multipliziert mit der Höhe zwischen Grabensohle und der vorgeschriebenen Oberkante des Verbaues, andernfalls bis 5 cm über UK ausgebaute Asphaltschicht.
Verbau für zugehörigen Leitungsgraben als Stufengraben und Schachtbaugruben.

Grabentiefe  bis 2,5 m
Breite der Grabensohle bis 1,20 m
Abrechnungshorizont: ab UK Austauschboden + 5 cm
Menge: 100,000 m²

**02.06.4 Rohplanum im Kanalgraben herstellen**
Nach dem Erdaushub ist ein Rohplanum für den Einbau des Bodenaustauschs unterhalb der Leitungszone herzustellen.
Max. Abweichung von der Sollhöhe +/-2 cm.
Menge: 30,000 m²

**02.06.5 Einbetten und Überschütten von Rohrleitungen**
Profilgerechtes Einbetten und Überschütten von Rohrleitungen  mit vom AN zu liefernden Natursteinmaterial,
die für die Bettung und Überschüttung dieser Rohrleitung gem. DIN EN 1610 / ATV DVWK A 139 geeignet sind.
Die Eignung der Materialien ist vor dem Einbau nachzuweisen.
Die Verlegehinweise der Rohrhersteller sind unbedingt  zu beachten.

Rohrleitungsmaterial: PP DN 160

Material Liefern, einbauen und verdichten.
Proctordichte mind. 95 %. Einbauhöhe 0,30 m über Rohrscheitel.
Menge: 20,000 m³

**02.06.6 Austauschboden DIN 18196 liefern und einbauen**
Einbauen von kornabgestuften, frostunempfindlichem Material als Austauschboden für den Einbau im Rohrgraben oberhalb der Leitungszone.
Einbauhöhe/Abrechnungsgrenze bis UK Bodenaustausch des Straßenbaus.
Im Wirtschaftswegebereich bis UK Oberbau
Einbau in Lagen von max. 20 cm Dicke.
Max. Abweichung von der Sollhöhe +/- 2 cm

geeignete Bodenarten nach DIN 18196:
- feinkornarme Sande und Kiese: SW, SU, ST, GW, GU, GT
- Gemische aus gebrochenem Material (z.B. gebrochener Tonschiefer, Lava), nach DIN 18196 mit einer Körnung von 0/56 bis 0/100 mit maximalem Feinkornanteil d0,063mm < 15%.

Die Eignung der Mineralstoffe ist vor dem Einbau nachzuweisen.

Verformungsmodul Ev2 min. 45 MPa

Mengenermittlung nach Aufmaß in eingebauten Zustand.
Ein Soll-Ist-Nachweis ist zu erbringen.
Menge: 30,000 m³

**02.06.7 MW-Kanalrohr DN 160 PP SN 16**
Hochlast-Vollwand-MW-Kanalrohr
DN 160 Polypropylen SN 16 Hochlast-Vollwand-Kanalrohr für Abwasserleitungen liefern und
verlegen.
Rohre nach DIN EN 1852 mit Steckmuffe und fest eingelegter Dichtung aus EPDM (Standard), Ringsteifigkeit mind. 16 kN/m2 nachgewiesen, hochabriebfest, ohne Zusatz von Füllstoffen.
Rohrleitung innen mit Hersteller-, Durchmesser- und Rohstoffangabe signiert.
Farbe: orange
Untere Bettungsschicht nach DIN EN
1610 Typ 1, 100 mm,
Auflagerwinkel 90 Grad,
Abdeckung 150 mm,
Verfüllmaterial für Bettungsschichten,
Seitenverfüllung und Abdeckung
nach DIN EN 1610,
Proctordichte: min.95 %.

Einschließlich aller erforderlichen Materialien und Nebenleistungen.
Menge: 28,000 m

**02.06.8 Bogen DN 160 PP 15 - 45°**
Zulage für Bögen DN 160 PP. Materialgüte, Materialeigenschaften, Dichtsystem und Farbe wie Rohrleitung.
Nachgewiesene Ringsteifigkeit mindestens 16 kN/m².
Abwinklung: 15 - 45 Grad
Menge: 40,000 Stk

**02.06.9 Abzweig DN 315/160 PP**
Abzweig DN 315/160 PP SN 16

Abzweig DN 315 / 160 PP
45 Grad

liefern und einbauen
Menge: 12,000 Stk

**02.06.10 Rohrkupplung zur axialen Verbindung**
Rohrkupplung mit DIBt-Zulassung, zur variablen, stufenlosen Verbindung von Abwasserrohren der gleichen Nennweite aus unterschiedlichen bzw. gleichen Werkstoffen mit vollwandiger, geschäumter, gerippter, gekammerter oder gewellter Wandung in beliebiger Kombination, bestehend aus: Rohrkupplung  mit Dichtungskörper nach DIN EN 681-1, mit mehrfachem Doppeldichtprofil und mittig umklappbarem Rohranschlag, Fixier- und Zentrierkorb, aus bruchstabilem, hochschlagfesten Polyamid mit beidseitig integriertem Bandführungskanal sowie zwei Spannbändern aus nicht rostenden Stahl mit jeweiliger Gegenbandeinlage und Click-System, Funktionsprüfung nach DIN 4060 und DIN EN 295-4, nachgewiesene Dichtigkeit bis 2,5 bar Prüfdruck als Wasserinnendruck, nach Montageanleitung des Herstellers einbauen.

vorh. HA-Leitung: DN 160 Material unbekannt
gepl. HA-Leitung: DN 160 PP
Menge: 16,000 Stk

#### Bereich 02.07 Dokumentation

**02.07.1 Einmessen der Anschlussleitungen**
Einmessen der Hausanschlüsse
Einmessen der Hausanschlussleitungen
lage - und höhenmäßig,
RW- , SW- bzw. MW- Kanal,
Sohlhöhe des Anschluss- Stutzen sowie des Rohrleitungsendesauf NN bezogen .

Die Anfangs - und Endpunkte sind jeweils mit einer
Dreiecksvermessung auf die Schächte einzumessen und der
Leitungsverlauf vom Hauptrohr /Anschlussschacht bis zum Ende
des Hausanschlusses, einschließlich aller Formteile
nachvollziehbar darzustellen.
Für jeden Hausanschluss ist ein separtes Aufmaßblatt zu erstellen.
Die Rohrenden müssen auch nach den erfolgten Arbeiten anhand der Skizzen in der Örtlichkeit wieder herstellbar sein.
Menge: 12,000 Stk

**02.07.2 Fotodokumentation**
Fotodokumentation der Kanal- Hausanschlüssen bzw.
Straßenabläufe
Fotodokumentation der Kanal - Hausanschlüssen im offenen Graben .
In der Leistung enthalten ist die Herstellung von mind. 2 Farbfotos je Hausanschluss . Aus den Bildern müssen die Lageund Anzahl der eingebauten Rohrleitungen und Formstücke sowie Grabentiefe zweifelsfrei erkennbar sein.
Die Fotos sind so zu erstellen, dass eine eindeutige Zuordnung zum Hausanschluss möglich ist .
Zusätzlich ist mit der Schlussrechnung eine CD/ DVD mit den digitalen Fotos im jpg- F ormat einzureichen.
Die Hausnummer ( Parzellennummer) ist einzutragen.
Die Dokumentation ist 2- f ach in gesonderten Ordnern
vorzulegen.
Die Dokumentation ist als Ergänzung und Unterstützung von Aufmaß und Bestandsplan vorgesehen.
Bei fehlenden oder nicht erfolgten Aufnahmen wird kein
Formstück anerkannt.
Sofern die Grabenverfüllung ohne die erforderlichen Aufnahmen erfolgt, gehen sämtliche Leistungen für das nochmalige Öffnen und Schließen des Grabens zu Lasten des AN !
Menge: 12,000 Stk

#### Bereich 02.08 Kontrollprüfungen

*Hinweis: TV - Befahrung*
Die TV-Befahrung wird durch den AG veranlasst und ist nicht Teil der Ausschreibung.
Der AN hat dem AG die Fertigstellung des Kanals mit 3 Wochen Vorlauf mitzuteilen.
Ein Zeitraum zur TV-Befahrung ist im Arbeitsablauf vorzusehen und wird nicht gesondert vergütet.

**02.08.1 Dynamische Lastplattendruckversuche durchführen**
Dynamischer Lastplattendruckversuch im Kanalgraben als Kontrollprüfung zur Festlegung des erforderlichen Bodenaustausches in der Grabensohle durchführen. Die Durchführung der LP-Versuche hat durch ein anerkanntes neutrales Baugrundlabor zu erfolgen.
Menge: 2,000 Stk

**02.08.2 Rammsondierung nach DIN 4094**
Rammsondierung
nach DIN 4094 / ATV -DVWK A 139, zur Überprüfung der
erreichten Verdichtung ausführen.
Ausführung:  12 Schläge
Gerät:  leichte Rammsonde
Spitzenquerschnitt:  5 cm²
Ansatzpunkt:  OK Graben
Tiefe  ca. 2,00 - 3,50 m n10= 12 Schläge je 10 cm.
Die Sondierung muss den gesamten Verfüllbereich- Hauptverfüllung einschließlich Leitungszone- erfassen.
Die Abrechnung erfolgt Dezimeter genau.

1 Rammsondierung pro Haltung

Zusätzlich zur Eigenüberwachung
Auf Anordung des AG
Menge: 8,000 m

**02.08.3 Muffendruckprüfungen DN 315 PP**
Muffendruckprüfung DN 315 PP SB einschl. Protokolle nach Anforderung der DIN 1610 sowie den ATV-Regelwerken.
Menge: 30,000 St

**02.08.4 Dichtheitsprüfung Schächte**
Schacht auf Dichtheit prüfen mit Wasser.
Einschl. Protokolle.
Die Kosten für Beschaffen und Ableiten des Wassers sind einzukalkulieren.
Eventuell erforderliche Wasserhaltungarbeiten werden nicht gesondert vergütet und sind in die pos. einzurechnen.

DN 1000
Menge: 4,000 St
